# BAB 111/100/103 Abriss VZB
Angebotsaufforderung (GAEB 90, DA83)
Währung: EUR
Auftraggeber: Autobahn GmbH des Bundes

## BAB 111/100/103 Abriss VZB
Datum: 14.07.26

### Abschnitt 00 Baukosten u. Techn. Bearbeitung

*Hinweis*
Bauablauf und Technologie bestimmt der AN; Kosten sind
hier einzukalkulieren. Die Baustelleneinrichtung ist so
zu sichern, dass eine Gefährdung des Verkehrs
ausgeschlossen ist.Die Leistung umfasst die Einrichtung
für sämtliche Bauabschnitte

#### Unterabschnitt 00.00 Baustelleneinrichtung

*Hinweis*
Umfasst komplette BE für alle 3 BA inkl. Umzügen und
Räumung.Da keine AG-Flächen gestellt werden, sind diese
eigenverantwortlich zu beschaffen und in die Pauschale
einzukalkulieren. Eine Verkehrsgefährdung ist durch
Sicherung der BE jederzeit auszuschließen

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**00.00.0002 Baustelle räumen Sämtl. LV-Abschn.**
StL-Nr. 21910111201
Baustelle von allen Geräten, Anlagen, Einrichtungen und
dgl. räumen. Benutzte Flächen und Wege entsprechend dem
ursprünglichen Zustand herrichten. Soweit nicht für
bestimmte Leistungen für das Räumen der Baustelle gesonderte Positionen im Leistungsverzeichnis enthalten
sind, gilt die Pauschale
für alle Leistungen sämtlicher Abschnitte des Leistungsverzeichnisses.
Menge: 1,000 Psch
Zuordnung: 101

**00.00.0003 Aufwuchs u. Gestrüpp roden**
Aufwuchs, Gestrüpp, Hecken und Wurzelwerk (bis 10 cm
Stammdurchmesser) im Baustellen- und Kraneinsatzbereich
der VZB-Standorte roden und vollständig beseitigen.
Leistung umfasst das bodenplan abschneidende bzw.
rodende Freimachen der benötigten Arbeitsflächen sowie
das Verladen, Abtransportieren und die ordnungsgemäße
Entsorgung des anfallenden Schnitt- und Wurzelgutes.
Der Eingriff in den Bewuchs ist vorab zwingend mit dem
Auftraggeber (Bauüberwachung) örtlich abzustimmen und
auf das erforderliche Minimum zu beschränken.
Verbleibende Gehölze/Bäume sind gem. DIN 18920 zu
schützen.
Die Abrechnung erfolgt ausschließlich nach einem
gemeinsam aufgestellten, vom AG geprüften örtlichen
Aufmaß (Länge x Breite in m²) der tatsächlich gerodeten
Flächen.
Menge: 10,000 m2

#### Unterabschnitt 00.01 Technische Bearbeitung

**00.01.0001 Beweissicherung u. Zustandsfestst.**
Durchführen einer lückenlosen fotografischen und
textlichen Beweissicherung und Zustandsfeststellung vor
Beginn der baulichen Tätigkeiten. Die Beweissicherung
umfasst alle tangierten Verkehrswege, Borde, Bankette,
Fahrzeugrückhaltesysteme, Natursteinpflaster
(Messedamm) und Brückenbauwerke im Kraneinsatz- und
Arbeitsbereich aller 3 Bauabschnitte (BAB 111, 100,
103). Die Dokumentation ist dem AG vorab als Nachweis
zu übergeben.
Menge: 1,000 Psch

**00.01.0002 Beprobung und Analytik**
Zwingend auszuführen VOR dem schweren Abbruch. Entnahme
von Bohrkernen aus den VZB  sowie Entnahme von
Materialproben aus alten Fugen, Klebern und
Korrosionsschutzanstrichen. Chemische Laboruntersuchung
durch zugelassenes Gutachterinstitut zur Deklaration
auf PCB, PAK, Asbest und Schwermetalle nach eANV.
Übergabe des Gutachtens/Prüfzeugnisses an AG vor
LKW-Transport.
Menge: 3,000 St

**00.01.0003 Bestandsaufn. u. techn. Bearbeitung**
Örtliche Bestandsaufnahme der abzubrechenden
Schilderanlagen inkl. detailliertem Aufmaß der Texte,
Piktogramme und Abmessungen. Darauf basierend
Erstellung und Lieferung der technischen Bearbeitung
für das temporäre Provisorium. Dies umfasst die
Erstellung von Werkplänen, Montagezeichnungen und
Einbauzeichnungen der temporären Gittermaste und
Tafeln. Die Bestandspläne und Montagezeichnungen sind
dem AG vor Fertigung zur Freigabe vorzulegen.
Menge: 1,000 Psch

**00.01.0004 Abbruchstatik u. Krankonzept**
Ausarbeiten einer objektspezifischen Abbruch- und
Demontagestatik für das Zersägen und Herausheben der
Stahl- bzw. Spannbetonbauteile der VZB. Besonderes
Augenmerk liegt auf der rechnerischen Ausarbeitung der
Zugentlastung des Spannbetonbauwerks (BAB 111).
Beinhaltet Kran-Hebepläne und Aufstellkonzepte unter
Beachtung der Bodenpressung (Kranstützen). Die gesamte
Statik ist durch einen amtlich anerkannten
Prüfingenieur (Prüfstatiker) prüfen und freigeben zu
lassen. Die Prüfgebühren trägt der AN.
Menge: 1,000 Psch

#### Unterabschnitt 00.02 Hilfsmittel

**00.02.0001 Gestellung Gelenksteiger**
Gestellung eines Gelenksteigers zur Gewährleistung des
Zugangs zum Bauwerk.  Die Abrechnungseinheit "Tag" (d)
umfasst eine Einsatzzeit von bis zu 8 Stunden vor Ort
und schließt die tägliche An- und Abfahrt, das
Bedienpersonal, alle Betriebsstoffe sowie das
mehrmalige Umsetzen des Geräts im Baufeld vollständig
ein. Die Abrechnung der Leistung erfolgt tageweise.
Menge: 6,000 d

#### Unterabschnitt 00.03 Verkehrssicherung

**00.03.0001 VRAO Beantrag. u. Verkehrsz.pläne**
Erstellung von allen notwendigen Verkehrszeichenplänen
und Umleitungspläne (Sperrkonzept). Einschließlich
Einholen der straßenverkehrsbehördlichen Anordnung
(VRAO) für die 3 Bauabschnitte (BAB 111, BAB 100, BAB
103). Incl. Teilnahme an Koordinationsgesprächen.
Menge: 3,000 St

**00.03.0002 Verkehrsrechtliche Anordnung einh.*Geb. auf Nachweis**
StL-Nr. 22110591592
Verkehrsrechtliche Anordnung für Einrichtung und Be-
trieb einer Verkehrssicherung nach Unterlagen des AG
einholen und zugehörige Unterlagen erstellen. Erforderliche Ortsbesichtigungen zur Erstellung der Planunterlagen durchführen.
Verkehrsrechtliche Anordnung für OZ '00.03.0003. bis
00.03.0008.  '
Anfallende Gebühren werden auf Nachweis erstattet.
Menge: 12,000 St
Zuordnung: 105

**00.03.0003 Verk.sich. kürzerer Dauer durchf.*über 4 bis 8 Std. bei Tageslicht*Anordnung n. Unt.**
StL-Nr. 22110513590992110
Verkehrssicherung an Arbeitsstellen von kürzerer Dauer
betriebsfertig aufbauen, vorhalten, warten, instand
setzen, betreiben und abbauen. Vorübergehende Verkehrssicherungsmaßnahmen durchführen.
Nach RSA, Regelplan 'RSA 21 D III '
Für 'Beweissicherung, örtliche Bestandsaufnahme oder
Bohrkern-Entnahme '
Länge des Arbeitsbereiches 'bis 500 m '
Gesamtdauer der Verkehrsführung über 4 Std. bis 8 Std.
Bei Tageslicht.
Verkehrsrechtliche Anordnung nach Unterlagen des AG
einholen und zugehörige Unterlagen erstellen. Erforderliche Ortsbesichtigungen zur Erstellung der Planunterlagen für die verkehrsrechtliche Anordnung durchführen.
Menge: 3,000 St
Zuordnung: 105

**00.03.0004 Verkehrssich. läng. Dauer aufbauen Arb.st.u. Uml.str*Anordnung Unt. AG**
StL-Nr. 22110510539090100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach RSA, Regelplan 'gemäß vom AG freigegebenem Sperr-
und Umleitungskonzept des AN '
Länge des Arbeitsbereiches ' Bis 500 m'
Verkehrsrechtliche Anordnung nach Unterlagen des AG
einholen und zugehörige Unterlagen erstellen. Erforderliche Ortsbesichtigungen zur Erstellung der Planunterlagen für die verkehrsrechtliche Anordnung durchführen.
Menge: 1,000 Psch
Zuordnung: 105

**00.03.0005 Kontrolle d. Verkehrss. an Arb.st. zwei bzw. einmal**
StL-Nr. 22110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'Mithilfe eines GPS-fähigen
elektronischen Erfassungsgerätes '
Menge: 12,000 d
Zuordnung: 105

**00.03.0006 Verkehrssich. läng. Dauer vorhalten wie Vorposition**
StL-Nr. 22110511019
Verkehrssicherung längerer Dauer vorhalten, warten, instand setzen und betreiben. Vorübergehende Verkehrssicherungsmaßnahmen durchführen. Die Kontrolle der Verkehrssicherung wird gesondert vergütet.
Verkehrssicherung wie in Vorposition beschrieben.
Für Verkehrsführungsphase ' Alle 3 BA'
Menge: 6,000 d
Zuordnung: 105

**00.03.0007 Verkehrssicherung umbauen*Anordnung Unt. AG**
StL-Nr. 221105115009010
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen 'von BA zu BA (zwei Umbauphasen für die 3
Standorte)'
Verkehrsrechtliche Anordnung nach Unterlagen des AG
einholen und zugehörige Unterlagen erstellen. Erforderliche Ortsbesichtigungen zur Erstellung der Planunterlagen für die verkehrsrechtliche Anordnung durchführen.
Menge: 1,000 Psch
Zuordnung: 105

**00.03.0008 Verkehrssich. läng. Dauer abbauen**
StL-Nr. 2211051209099
Verkehrssicherung an Arbeitsstellen längerer Dauer abbauen. Vorübergehende Verkehrssicherungsmaßnahmen
durchführen. Vorübergehende Markierung entfernen,
transportable Lichtsignalanlage, bauliches Leitelement,
mobile Stauwarnanlage, LED-Anzeigetafel und transportable Schutzeinrichtung abbauen werden gesondert
vergütet.
Nach RSA, Regelplan 'gemäß vom AG freigegebenem Sperr-
und Umleitungskonzept des AN '
Länge des Arbeitsbereiches 'bis 500 m '
Für Verkehrsführungsphase 'Alle 3 BA '
Menge: 1,000 Psch
Zuordnung: 105

### Abschnitt 01 Bauabschnitt 1

#### Unterabschnitt 01.00 VZB BAB 111 (AS Eichborndamm)

**01.00.0001 Ersatzvorwegweisung Gittermast**
Aufstellvorrichtung für ein großflächiges temporäres
Verkehrszeichen (Ersatz-Vorwegweisung) einschließlich
Beschilderung liefern und standsicher im Seitenbereich
aufstellen. Die gesamte Anlage geht nach der Bauabnahme
in das Eigentum des AG und dient als langfristiges
Provisorium bis zu einem späteren Brückenneubau.Der
Schilderkörper ist als vollflächig reflektierende
Profiltafel mit einer zertifizierten Reflexionsfolie
der Klasse RA 3 (Typ 3) gemäß ZTV VZ und DIN EN 12899-1
auszuführen. Die Inhalte, Zielangaben, Piktogramme und
das Layout müssen maßstäblich 1:1 dem zu demontierenden
Bestand entsprechen.Die exakten Maß der Tafel sowie die
Dimensionierung der erforderlichen Tragkonstruktion und
des Fundaments richten sich nach den örtlichen
Platzverhältnissen. Diese Parameter sind durch den AN
im Rahmen seiner Ausführungsplanung vor Ort
eigenverantwortlich zu ermitteln und dem AG vor
Fertigungsbeginn zwingend in Form einer prüffähigen
Werk- und Montageplanung zur Freigabe vorzulegen.Als
Tragkonstruktion zur sicheren Aufnahme der Windlasten
sind Dreiecks-Gittermaste oder statisch gleichwertige
Schwerlast-Stahlrohrrahmen zu verwenden. Sämtliche
verbauten Stahlkomponenten wie Maste und Bodenkreuze
müssen vollumfänglich Stück verzinkt (feuerverzinkt)
gemäß DIN EN ISO 1461 sein. Als Verbindungsmittel
(Klemmen, Verschraubungen) ist ausnahmslos Edelstahl
(V2A/V4A) oder feuerverzinkter Vergütungsstahl
einzusetzen.Die Aufstellung hat zwingend und
ausschließlich auf auflast gehaltenen, freistehenden,
mobilen Schwerlast-Fundamenten im Seitenbereich
außerhalb des Lichtraumprofils zu erfolgen. Die zur
Ballastierung notwendigen Betongewichte müssen frost-
und tausalzbeständig sein (Druckfestigkeitsklasse mind.
C 30/37, Expositionsklasse XF4).Vor der Aufstellung ist
dem Auftraggeber ein objektspezifischer
Standsicherheitsnachweis (Kipp-, Gleit- und
Bruchsicherheit gemäß DIN EN 1991-1-4) unter Ansatz der
örtlichen Windlastzone sowie den Vorgaben der
TL-Aufstellvorrichtungen vorzulegen. Sämtliche Kosten
für die Materialgestellung, Anpassung an die örtlichen
Randbedingungen, Statikprüfungen, den Transport und die
Erstmontage sind pauschal in den Einheitspreis der
Position einzurechnen.(Art, Umfang und verbindliche
Ausführungsvorgaben zwingend gemäß Baubeschreibung Pkt.
3.5.3).
Menge: 1,000 St

**01.00.0002 Stromfreischaltg. u. Kabel**
Allpoliges Freischalten und Demontage der
Beleuchtungs-, Flughafen-Befeuerungs- und
Stromnetzanlagen an der BAB 111 VOR dem Betonabbruch
durch Elektrofachkraft. Leitungen entsorgen.
Menge: 1,000 Psch

**01.00.0003 Temp. Abbau Stahlschutzplanke FRS**
Vorhandene Fahrzeugrückhaltesysteme im
Schwenk-/Standbereich der Autokrane temporär
demontieren und diebstahlsicher lagern. Alte Schrauben
verfallen.
Menge: 60,000 m

**01.00.0004 Fahrbahnschutz**
Einbauen von Stahl-Lastverteilungsplatten für die
Krane. Zum Asphaltschutz im Fall-/Schneidbereich des
Betonriegels ist zwingend ein hochstoßabsorbierendes
Fallbett  vollflächig auszulegen und später
rückstandslos abzuräumen.
Menge: 170,000 m2

**01.00.0005 Abbruch Spannbeton-Riegel**
Maschinelles Trennen (Seilsägen) und Ausheben des
Spannbeton-Querriegels. (Achtung Längsvorspannung:
Schnitte gem. freigegebener Statik!). LKW Beladung
"Just-in-Time" ohne Zwischenlagerung auf Bankett.
Menge: 40,000 m3

**01.00.0006 Abbruch Stiele/Köcher bis -1,50m**
Vollabbruch der Betonstiele und Ausbauen der
Einzelfundamente an BAB 111 exakt bis mindestens 1,50 m
unter GOK. Bewehrung abtrennen. Abbruchgut verladen.
Menge: 40,000 m3

**01.00.0007 Baugrube verfüllen**
Fremdboden (frostsicher nach ZTV E-StB) zum
Verschließen der leeren 1,50m Baugruben liefern,
lageweise setzungsarm verdichten und an
Profil/Oberfläche der BAB 111 anpassen (z.B.
Rasenansaat oder Bankett).)
Menge: 35,000 m3

**01.00.0008 FRS Remontage inkl. Neumaterial**
Wiederaufbau der Schutzplanke (BAB 111) formschlüssig
gem. RiZ FRS. Die Montage muss zwingend mit
fabrikneuen, zertifizierten Neuteilen (Stoßschrauben,
Deckscheiben, Muttern) erfolgen. Zerstörte Holme gehen
zu Lasten AN.
Menge: 60,000 m

**01.00.0009 Verwertung Altbeton (AVV)**
Eigentumsübergang (§22 KrWG), Transport und
Verwertung/Deponierung des Abbruch-Stahlbetons der BAB
111. Nachweisführung über elektronische Wiegekarten
(eANV).
Menge: 200,000 t

### Abschnitt 02 Bauabschnitt 2

#### Unterabschnitt 02.00 BAB 103

**02.00.0001 Ersatzvorwegweisung Gittermast**
Aufstellvorrichtung für ein großflächiges temporäres
Verkehrszeichen (Ersatz-Vorwegweisung) einschließlich
Beschilderung liefern und standsicher im Seitenbereich
aufstellen. Die gesamte Anlage geht nach der Bauabnahme
in das Eigentum des AG und dient als langfristiges
Provisorium bis zu einem späteren Brückenneubau.Der
Schilderkörper ist als vollflächig reflektierende
Profiltafel mit einer zertifizierten Reflexionsfolie
der Klasse RA 3 (Typ 3) gemäß ZTV VZ und DIN EN 12899-1
auszuführen. Die Inhalte, Zielangaben, Piktogramme und
das Layout müssen maßstäblich 1:1 dem zu demontierenden
Bestand entsprechen.Die exakten Maß der Tafel sowie die
Dimensionierung der erforderlichen Tragkonstruktion und
des Fundaments richten sich nach den örtlichen
Platzverhältnissen. Diese Parameter sind durch den AN
im Rahmen seiner Ausführungsplanung vor Ort
eigenverantwortlich zu ermitteln und dem AG vor
Fertigungsbeginn zwingend in Form einer prüffähigen
Werk- und Montageplanung zur Freigabe vorzulegen.Als
Tragkonstruktion zur sicheren Aufnahme der Windlasten
sind Dreiecks-Gittermaste oder statisch gleichwertige
Schwerlast-Stahlrohrrahmen zu verwenden. Sämtliche
verbauten Stahlkomponenten wie Maste und Bodenkreuze
müssen vollumfänglich Stück verzinkt (feuerverzinkt)
gemäß DIN EN ISO 1461 sein. Als Verbindungsmittel
(Klemmen, Verschraubungen) ist ausnahmslos Edelstahl
(V2A/V4A) oder feuerverzinkter Vergütungsstahl
einzusetzen.Die Aufstellung hat zwingend und
ausschließlich auf auflast gehaltenen, freistehenden,
mobilen Schwerlast-Fundamenten im Seitenbereich
außerhalb des Lichtraumprofils zu erfolgen. Die zur
Ballastierung notwendigen Betongewichte müssen frost-
und tausalzbeständig sein (Druckfestigkeitsklasse mind.
C 30/37, Expositionsklasse XF4).Vor der Aufstellung ist
dem Auftraggeber ein objektspezifischer
Standsicherheitsnachweis (Kipp-, Gleit- und
Bruchsicherheit gemäß DIN EN 1991-1-4) unter Ansatz der
örtlichen Windlastzone sowie den Vorgaben der
TL-Aufstellvorrichtungen vorzulegen. Sämtliche Kosten
für die Materialgestellung, Anpassung an die örtlichen
Randbedingungen, Statikprüfungen, den Transport und die
Erstmontage sind pauschal in den Einheitspreis der
Position einzurechnen.(Art, Umfang und verbindliche
Ausführungsvorgaben zwingend gemäß Baubeschreibung Pkt.
3.5.3).
Menge: 1,000 St

**02.00.0002 Zerstörungsfreie Bergung VZ**
Sonderfall BAB 103: Händische, gänzlich
zerstörungsfreie Demontage der hochwertigen
Alumium-Verkehrszeichentafeln. Trennschneider am
Aluminium strengstens verboten. Materialsichere
Verpackung auf Paletten und unversehrter Transport
direkt zur Einlagerung an die Autobahnmeisterei (AM)
Berlin, Betriebsstelle Charlottenburg.
Menge: 1,000 Psch

**02.00.0003 Fahrbahnschutz**
Auslegen von Lastverteilungsplatten für die Krane.
Fallbett aus Gummimatten unter dem Brückenschnitt an
der BAB 103 vollflächig auslegen (Verbot von
Fahrbahnschäden auf dem Viadukt).
Menge: 50,000 m2

**02.00.0004 Abbruch Stahlbetonriegel**
Maschinelles Trennen und Ausheben ausschließlich des
Querriegels an BAB 103. Achtung: Die stützenden
vertikalen Stahlbetonstiele bleiben standsicher im
Bestand erhalten! Jegliche Beschädigung der Rest-Stiele
durch Bagger/Kran führt zu Regress.
Menge: 15,000 m3

**02.00.0005 Verwertung Altbeton (AVV)**
Entsorgung des Riegel-Schutts von BAB 103 gem.
eANV-Verfahren.
Menge: 38,000 t

### Abschnitt 03 Bauabschnitt 3

#### Unterabschnitt 03.00 BAB 100 VZB Messedamm

**03.00.0001 Ersatzvorwegweisung Gittermast**
Aufstellvorrichtung für ein großflächiges temporäres
Verkehrszeichen (Ersatz-Vorwegweisung) einschließlich
Beschilderung liefern und standsicher im Seitenbereich
aufstellen. Die gesamte Anlage geht nach der Bauabnahme
in das Eigentum des AG und dient als langfristiges
Provisorium bis zu einem späteren Brückenneubau.
Der Schilderkörper ist als vollflächig reflektierende
Profiltafel  mit einer zertifizierten Reflexionsfolie
der Klasse RA 3 (Typ 3) gemäß ZTV VZ und DIN EN 12899-1
auszuführen. Die Inhalte, Zielangaben, Piktogramme und
das Layout müssen maßstäblich 1:1 dem zu demontierenden
Bestand entsprechen.
Die exakten Abmessungen der Tafel sowie die
Dimensionierung der erforderlichen Tragkonstruktion und
des Fundaments richten sich nach den örtlichen
Platzverhältnissen. Diese Parameter sind durch den
Auftragnehmer im Rahmen seiner Ausführungsplanung vor
Ort eigenverantwortlich zu ermitteln und dem
Auftraggeber vor Fertigungsbeginn zwingend in Form
einer prüffähigen Werk- und Montageplanung zur Freigabe
vorzulegen.
Als Tragkonstruktion zur sicheren Aufnahme der
Windlasten sind Dreiecks-Gittermaste oder statisch
gleichwertige Schwerlast-Stahlrohrrahmen zu verwenden.
Sämtliche verbauten Stahlkomponenten wie Maste und
Bodenkreuze müssen vollumfänglich stückverzinkt
(feuerverzinkt) gemäß DIN EN ISO 1461 sein. Als
Verbindungsmittel (Klemmen, Verschraubungen) ist
zwingend Edelstahl (V2A/V4A) oder feuerverzinkter
Vergütungsstahl einzusetzen.
Die Aufstellung hat zwingend und ausschließlich auf
auflastgehaltenen, freistehenden, mobilen
Schwerlastfundamenten im Seitenbereich (außerhalb des
Lichtraumprofils) zu erfolgen. Die zur Ballastierung
notwendigen Betongewichte müssen frost- und
tausalzbeständig (Druckfestigkeitsklasse mind. C 30/37,
Expositionsklasse XF4) sein.
Eine Klemmmontage der Masten oder Tafeln an
transportablen Schutzeinrichtungen
(TSE/Betonschutzwänden) oder Bakenfüßen ist aufgrund
der massiven Segelwirkung und der Kippgefahr auf die
Fahrbahn aus statischen Gründen strikt untersagt.
Vor der Aufstellung ist dem Auftraggeber ein
objektspezifischer Standsicherheitsnachweis (Kipp-,
Gleit- und Bruchsicherheit gemäß DIN EN 1991-1-4) unter
Ansatz der örtlichen Windlastzone sowie den Vorgaben
der TL-Aufstellvorrichtungen vorzulegen. Sämtliche
Kosten für die Materialgestellung, Anpassung an die
örtlichen Randbedingungen, Statikprüfungen, den
Transport und die Erstmontage sind pauschal in den
Einheitspreis der Position einzurechnen (Ergänzende
Angaben zur Ausführung siehe Baubeschreibung Pkt.
3.5.3).
Menge: 1,000 St

**03.00.0002 Stromfreischaltg. u. Kabel**
Zwingend VOR Abbruch: Allpoliges Freischalten,
Leitungsabbau an Beleuchtung / Kästen BAB 100 bis
Erdniveau. Elektroschrott-Entsorgung.
Menge: 1,000 Psch

**03.00.0003 Temp. Abbau Geländer**
Sorgsamer Ausbau tangierender
Fahrzeugrückhaltesysteme/Metallgeländer für den
Kraneinsatz am Messedamm. Alt-Schrauben verfallen.
Menge: 30,000 m

**03.00.0004 Fahrbahnschutz u. Pflasterschutz**
Lastverteilung für den Kran. Zum Schutz des
historischen Natursteinpflasters / der Asphaltfahrbahn
am Messedamm ist im Schneid-/Fallbereich zwingend ein
30 cm dickes Sand-Fallbett herzustellen. Ggf. ist zur
Verhinderung von Unterbaudruck durch den Kran das
Natursteinpflaster schadlos vorher aufzunehmen.
Menge: 60,000 m2

**03.00.0005 Abbruch Stahlbetonriegel**
Trennen (Sägen) und Ausheben des Betonriegels BAB 100
per Autokran. LKW Beladung Just-in-Time.
Menge: 4,000 m3

**03.00.0006 Abbruch Stiele/Köcher bis -1,50m**
Vollständiger maschineller Abbruch der Stiele und
Köcher am Standort BAB 100 exakt bis mindestens 1,50 m
unter GOK. Bewehrung plan abtrennen, Restfundament im
Untergrund belassen. Abbruchgut verladen.
Menge: 20,000 m3

**03.00.0007 Baugrube verfüll. u. Naturstein**
Boden für Verfüllung der leeren 1,50m Löcher
(sandig/kiesig) setzungsfrei liefern und lageweise
einbauen.
Vorhandene/herausgenommene Natursteinpflasterungen sind
am Standort Messedamm fach- und formgerecht in
Splittbettung auf der Ziel-Oberfläche neu zu
verlegen/einzupassen.
Menge: 20,000 m3

**03.00.0008 FRS Remontage inkl. Neumaterial**
Wiederaufbau der demontierten Geländer/Schutzplanken an
BAB 100 gemäß gültigen RiZ FRS. Unter strikter
Verwendung von komplett neuem, zertifizierten
Verbindungsmaterial (Schrauben, Dichtungen).
Menge: 30,000 m

**03.00.0009 Verwertung Altbeton (AVV)**
Transport und fachgerechte Deponierung/Verwertung
(eANV/REB-Wiegescheine) des aus BAB 100 resultierenden
Stahlbetons ins Eigentum des AN.
Menge: 60,000 t

USt %: 19,00
